# FW Anbau Reetz
Angebotsaufforderung (GAEB DA XML 3.1, DA83)
Währung: EUR
Vergabeart: Offenes Verfahren
Eröffnung: 22.02.2016 10:00:00
Ende der Zuschlagsfrist: 22.03.2016
Erstellt mit: Nemetschek/ GXML Toolbox V3.13 R20101116, Allplan BCM 14.0.0 - 13.1.000, 15.07.2026

## 05 LOS 5 Fenster / Türen
Datum: 15.02.2016

*Hinweis: Allgemeine Baustellenbeschreibung*
Allgemeine Baubeschreibung
1. Vorbemerkungen

Der Feuerwehrstützpunkt der freiwilligen Feuerwehr Reetz  soll erwitert  werden.
Dazu soll in Verlängerung des Sozialteil eine Fahrzeugunterstand  als  eingeschossiger Anbau  mit einem symmetrischen  Satteldach mittig errichtet werden.
Das vorhandene Feuerwehrgerätehaus bleibt ausgenommen eines Durchbruchs unberührt.

Breite : 11,99 m
Tiefe : 8,23 m
Höhe:  max. 6,14 m

2. Angabe zur Baustelle
2.1 Lage:
- Landkreis Potsdam Mittelmark
- Gemeinde Wiesenburg / Mark
- Ortsteil Reetz
- Gemarkung Reetz

2.2 Vorhandene öffentl. Verkehrswege
- Verbindungsstraße  Grüne Grund Str. und  Zaunweg
Anliegerstraße

2.3. Anschlußmögl. an Ver- und Entsorgungsleitungen
- Wasser unmittelbar im Baufeld vorhanden
- Elektro im Baufeld vorhanden
- eine detaillierte Benennung von Anschlüssen erfolgt
zum Baubeginn

2.4 Lager- und Arbeitsplätze
- direkt im Baufeld

2.5 Gewässer
- keine

2.6 Baugrundverhältnisse
- gemäß Baugrundgutachten - mitteldicht gelagerter Sand

2.7 Schutzbereiche allgemein
- vorh. Feuerwehrgerätehaus
- Straßenanbindungen
- Versorgungsleitungen

2.8 Anlagen im Baubereich
(NUR INFORMATIV DA STÄNDIGE VERVOLLKOMMNUNG!!!!!)
- Anlagen der Edis (Leitungen + Trafostation)
- Deutsche Telekom
- Wasser- und Abwasseranlagen
  mit den dazugehörigen oberirdischen Einbauten

2.9 Verkehr im Baubereich
- geringe Verkehrsbeeinträchtigung durch Anwohner
- Verkehrsbeeinträchtigung durch KITA Betrieb

*Hinweis: Allgemeine Regelungen des LVs*
Allgemeine Regelungen des Leistungsverzeichnisses

Alle Positionen beinhalten die fachgerechte Ausführung
der beschriebenen Leistungen, incl. aller
Nebenarbeiten, wenn nicht ausdrücklich anders
beschrieben.

Die fachgerechte Entsorgung aller anfallenden
Materialien aus dem  Rückbau der vorh. Materialien ist
einzukalkulieren.

Für besonders überwachungsbedürftige Rückbaumaterialien
sind entsprechende Entsorgungsscheine beizubringen und
der Bauleitung unverzüglich nach erfolgter Entsorgung
zu übergeben.

Punktfolgen in der Beschreibung des
Leistungsverzeichnisses sind vom Bieter auszufüllen !

Es muß ein Bautagebuch mit üblichen Eintragungen und
dem Nachweis der entsorgten Materialien geführt
werden.

Der Auftragnehmer hat sich vor Ausführung der Arbeiten
mit den ortlichen Gegebenheiten vertraut zu machen.

Zusätzliche Leistungen sind nur nach Zustimmung durch
den Auftraggeber auszuführen.

Nachtragsleistungen, geänderte Leistungen und Mehrleistungen
sind rechtzeitig und vor Ausführung der Leistung anzuzeigen.

*Hinweis: ATV*
Glaserarbeiten

Die Einheitspreise verstehen sich für die Lieferung und
Verarbeitung aller notwendigen Materialien einschl.
Transport, Montage, Transporteinrichtung und der
Kosten für: Löhne, Geräte, Arbeits- und Schutzgerüste,
Vorbehandlung, Verglasung, diebstahlsichere Lagerung
und Mehraufwendungen bei zeitlich getrennten
Arbeitsgängen.

Ausführung und Gütebestimmung:
a) Fenster müssen das RAL- Gütezeichen Kunststoff-
Fenster tragen b) Prüfzeugnisse, z.B. Institut f.
Fenstertechnik e.V.
Rosenheim, Fraunhoferinstitut für Bauphysik, Stuttgart
o. ä. werden mit Angebot vorgelegt. Die ausgewiesenen
Ergebnisse werden Leistungs- und Vertragsbestandteil.
c) DIN 18 361 Verglasungsarbeiten,
d) Verarbeitungs- und  Montagerichtlinien
 der Zulieferfirmen,
e) DIN-Vorschriften  1249, 1725, 1745, 1748, 4113,
786318  201, 68 602, 4108 Wärmeschutz,
4109 Schallschutz,
f) VDI-Richtlinie 2719 "Schalldämmung von Fenstern".

Konstruktion - Profilausbildung. Für die Beanspruchung
und Anforderung sind maßgebend: DIN 1055 Teil 4
Windlasten, DIN 1055 Teil 3 Horizontal- lasten an
Verglasung und Riegeln bis Brüstungshöhe. DIN 18 055
und DIN 18 056. Die Konstruktion einschließ- lich der
Verbindungselemente müssen alle auf sie ein- wirkenden
Kräfte aufnehmen und an die tragenden Bauteile abgeben
können.
Unter Berücksichtigung aller Lasten dürfen sich Rahmen
und Scheibenrand zwischen zwei Auflagern nicht mehr als
1/300 der Länge durchbiegen. Die  Profilausbildung ist
nach DIN 18 361 - Verglasungsarbeiten - auszuführen.

Schlagregensicherheit und Fugendurchlässigkeit.

Die Schlagregensicherheit und Fugendurchlässigkeit muß
entsprechend der Forderung nach DIN 18 055 Teil 2
gewährleistet sein. Als maximale Fugendurchlässigkeit
ist ein a-Wert von 1,0 Nm3/hm mm WSb zulässig. Der
Nachweis ist zu erbringen.

Wetterschutzschienen. Die eingesetzten
Wetterschutzschienen müssen so aus- gebidet sein, daß
dieWasseraustrittsöffnung durch eine Tropfnase vor
direktem Windanfall geschützt sind. Die Ausnehmung im
Blendrahmen ist so vorzunehmen, daß der Abstand der
Unterkante der Tropfnase bis zur Wasser- ablauffläche
des Blendrahmens mindestens 10 mm beträgt. Der
seitliche Anschluß zum Blendrahmen ist so zu dichten,
daß ein Eindringen von Wasser verhindert wird. Die
Profile der Wetterschutzschienen müssen die gleiche
Eloxierung (Farbe) aufweisen wie die vorgeschriebenen
Metallfensterbänke (im Einheitspreis erfassen).

Zusätzliche Dichtung.
Der Einbau von Dichtungsprofilen muß bei allen Fenstern
und Türen erfolgen. Die eingebaute zusätzliche
Dichtung muß außerhalb der  Bewitterungszone sein. Sie
muß rund- umlaufend sein und in einer Ebene liegen.
Die Profile müssen auswechselbarund in den Ecken dicht
sein. Dichtungsprofile müssen nichthärtend sein, sie
müssen ihre elastischen Eigenschaften im vorkommenden
Tempera- turbereich beibehalten. Die Shorehärte muß mit
geringen Toleranzengleich bleiben. Die
Dichtungsprofile  müssen, soweit sie atmosphärischen
Einflüssen ausgesetzt sind, hiergegen beständig sein.

Glasdicken sind gemäß der Festlegung der Glashersteller
zu wählen. Angaben über Mindestglasdicken siehe
außerdem DIN 18 056.

Dichtstoffe sind gemäß den Anforderungen zu wählen (DIN
18 540) und nach den Vorschriften der Herstellerfirmen
zu verarbeiten.

Abdichtung zum Bauwerk durch sattes Hinterfüllen mit
Mineralfaserstoffen oder Moltoprene-Streifen bzw. PU-
Schaum, unverrottbar und dicht und soweit nach bes.
Pos. verlangt, dauerelastischer Verguß unter
Verwendung von Zweikomponentenvergußmasse, nicht
alternd, witterungs- und chemisch beständig, zum
Beispiel Thiokol, einschließlich der erforderlichen
Reinigungs- und Haftanstriche.

Beschläge je nach Erfordernis und Richtlinien des
Herstellers. Sichtbare Beschlagteile,
oberflächenvergütet (verzinkt). Bedienungshebel und
Oliven Leichtmetall, neusilberfarbig eloxiert.
Befestigungsmittel nicht rostend, soweit sichtbar
verchromt.

Aufmaß und Abrechnung. Die Normalbeschläge sind im
Einheitspreis der Fenster, die nach Stück und
Rohbaulichtmaß (Abkürzung i. L. roh) abgerechnet
werden, miteinzukalkulieren, ebenso die Abdichtung zum
Bauwerk, die Verglasung je nach Erfordernis und
Forderung sowie die zusätzlichen Dichtungen. Für die
angebotenen Leistungen übernimmt der Auftrag- nehmer
die Verpflichtung der Vollständigkeit d. h. Leistungen
und Nebenleistungen, die sich bei den Pos.
zwangsläufig ergeben, sind einzukalkulieren, auch wenn
sie im LVZ nicht ausdrücklich erwähnt sind.  Farbe und
Textur:
weiß, porenfrei, glatt
Profileckverbindungen: verschweißt
Dichtungsart: Lippendichtung

Folgende physikalische Eigenschaften der Profile
werden vorausgesetzt.

Eigenschaft  Meßmethode  Einheit  Wert
-------------------------------------------------------
Streckspannung  DIN 53455  N/mm2  > 45
  (Probekörper 3)
Dehnung bei  (Prüfgeschw. V)
Streckspannung  %  <  5

Kerbschlagzähig-  DIN 53453
keit bei +20 C  (Normstab 2)  mJ/mm2  >=30

Kerbschlagzähig-  DIN 53453
keit bei 0 C  (Normstab 2)  mJ/mm2  >= 8

Schlagzähigkeit  DIN 53453
bei -40 C  (Normstab 2)  mJ/mm2  o. Bruch
Schlagzugzähigkeit (gekerbt)
bei +20 C  DIN 53448  mJ/mm2  >= 170
Grenzbiege-  DIN 53452
spannung  (Normstab 2)  N/mm2  >= 82

Kugeldruckhärte
(H 358/30)  DIN 53456  N/mm2  >= 90

Shore-Härte D  DIN 53505  -  77-79

Biege-E-Modul  DIN 53457  N/mm2  2500+200
Abschn. 2.3.

Wasseraufnahme
nach 96 Stunden  DIN 53495  mg  <= 8

Vicat  DIN 53460
Erweichungstemperatur
(VST/8/50)  Silikonöl  C  >= 76

Längenausdehnungskoeffizient  Leitz-Dilatometer  K1  ca.7-10
von -30 bis +50 C

Wärmeschutz  DIN 52612  k = 1,3 W/(
m2K)

Feuerschutz  DIN 4102  schwerentflammbar
  Klasse B1 (D)

Schallschutz  DIN 4109  Klasse II
-------------------------------------------------------
Angegebene Maße sind Lichte Rohbaumaße!!!

Angebotenes Fabrikat: .............................

*Hinweis: Übersicht*
Alle nachfolgend aufgeführten Fenster sind auf dem
beiliegenden Ansichten  dargestellt.

### Titel 01 Fenster und Türen Kunststoff

**01.10 2,51 x 0,75 m, 2- flüglig Fensteranlage**
Fensteranlage zweiflüglig Kunststoff

Breite  1,51 m
Höhe  1,31 m
2 Teilig  - flüglig
Teilung : mittig ohne Stulp
Beschlag : Kippflügel

Verglasung : Wärmeschutzverglasung,
g-Wert : 62 %
Uges : 1,1  W/m2K

Beschlag:  Edelstahl matt
Farbe : einfarbig
außen : RAL 3003
innen : RAL 3003

liefern und einbauen

Angeb. Fabrikat: .............................................
Menge: 1,000 St

**01.20 Zulage Farbe**
für zuvor beschriebene Fenster
Ausführung zweifarbig

außen  RAL 3003
innen weiß
Menge: 1,000 St
DIN276-06: 0

**01.30 Kurbelstange aus Aluminium**
SET Kurbelstange
aus Aluminium inklusive Gelenklagerplatte 45°
mit 4-Kant-Stift 6mm x 6mm
gleichmäßige Übersetzung
Kurbelstange
silber eloxiert
120 cm gestreckte Länge
liefern und an zuvor beschriebenem Oberlicht betriebsfertig einbauen

Angeb. Fabrikat:  ..............................
Menge: 1,000 St
DIN276-06: 0

**01.40 Oberlichtöffner manuell**
*** Bedarfsposition ohne GB
Flachformschere,

Öffnungsweiten bis zu 320 mm
für einwärts öffnenden Kippflügel
mit Handhebel ca. 1,50 m lang
für die jeweiligen Kippflügel der zuvor beschriebenen Fenster
Menge: 1,000 St
DIN276-06: 0

**01.50 Feuerschutztür T30,Stahl-Z.,1010/2135**
Feuerschutz-Innentür T30,
selbstschließend
inkl. Zarge aus  Stahl,
Oberfläche lackiertes Blech,
beidseitig glatte Ausführung, Einlage unbrennbar,
Einschlag überfälzt
Anschlag als Flügeltüre mitObertürschließer,
Einsteckschloss ohne Schließwerk,
ein Paar Türdrücker und ein Paar Stützringschilder für
Feuerschutztür zugelassen.
Klimaklasse : III
Mechan. Beanspr. : S
Oberfläche : matt, schutzlackiert
Baurichtmaß : 1010/2135 mm
Maulweite : 400 mm
Einbauort : Fahrzeughalle
Prüfnummer/Prüfinst. : '.....'
Zulassungsnummer : '.....'
Zulassungsdatum : '.....'

liefern und  einbauen

Angeb. Fabrikat : '.........................................'
Menge: 1,000 St
Gewerk: 027
DIN276-06: 344
Zeitansatz: 2,50

**01.60 Hauseingangstür 1,135 * 2,135 m**
Außentüranlage Kunststoff
Breite  1,135 m,
Höhe  2,135 m,
1-teilig, entsprechend Abbildung feststehend

nach außen öffnend
3 fach - Verriegelung

Beschlag  : Dreh

Verglasung :
Wärmeschutzverglasung,
2-scheibig,  4 mm, ESG
Ug : 1,1 W/m2K

Stoßgriff Edelstahl matt
Farbe :  einfarbig  RAL 3003

liefern und einbauen

Angeb. Fabrikat: ............................
Menge: 1,000 St

**01.70 Zulage Glasausschnitt**
mittiger Glasausschnitt  b = 30 cm  h = 1,60 m

Verglasung :
Wärmeschutzverglasung,
2-scheibig,  4 mm, ESG
Ug : 1,1 W/m2K

als Zulage für zuvor beschriebene Tür
Menge: 1,000 St
DIN276-06: 0

**01.80 Zulage / Abzug Farbe**
für zuvor beschriebene Tür

Ausführung zweifarbig

außen  RAL 3003
innen weiß
Menge: 1,000 St
DIN276-06: 0

**01.90 Fensterbänke, Werzalit, b = 30 cm**
Innere Fensterbänke aus hochdruckbeschichteten
Spanplatten, wasserfest u. hitzebeständig,
alle sichtbaren Kanten beschichtet,
vordere Kante gerundet,
incl. fachgerechter Montage,
Material  : Werzalit o. glw.
Farbe  : Weiß
Plattendicke : 3 cm
Plattenbreite: bis 25 cm

angeb. Fabrikat:...........................
Menge: 2,500 m

**01.100 Fensterbänke außen, elox., 2,50 m, Ausl. 15-20 cm.**
Alu-Außenfensterbänke, eloxiert natur
E 6/ EV 1, Materialstärke: 2 mm, mit angeschweißten, seitlichen Aufkantungen für
Verblendmauerwerk, Antidröhnstreifen, abziehbare Schutzfolie, Anschraubsteg 25 mm
mit Fensterbankabdichtung U D 4 APTK,
seitliche und untere dauerelastische Ab-
dichtung grau, auf Thiokolbasis, Verankerung mit unterseitig eingerasteten, verstellbaren Befestigungswinkeln in den erforderlichen Abständen, unterseitige Ausschäumung zum Mauerwerk liefern und einbauen.
Ausladung:  20 cm
Länge der Fensterbänke: bis 2,50 m
Menge: 2,500 m

### Titel 02 Leistungen zum Nachweis

*Hinweis: Hinweis Leistungen zum Nachweis*
Stundenlohnarbeiten, die eventuell anfallen, sind vor
Arbeitsbeginn anzuzeigen und innerhalb von drei
Arbeitstagen bescheinigen zu lassen oder innerhalb
einer Woche an die Bauleitung zu schicken.

Später vorgelegte Rapportzettel können nicht
anerkannt werden.

Meister, Vorarbeiter und Kundendienstmonteure werden
mit den Stundensätzen für Facharbeiter vergütet.
In den Sätzen sind Auslösung sowie sämtliche Zulagen
enthalten.

Alle auf Nachweis auszuführenden Arbeiten werden bis
zur Fertigstellung der Anlage zu diesen Preisen
vergütet, Material wird zu den Angebots-Lieferpreisen
vergütet !

**02.10 Facharbeiterstunden**
*** Bedarfsposition ohne GB
Facharbeiterstunden für Arbeiten auf Anordnung der
Bauleitung einschl. aller Nebenkosten.
Menge: 1,000 h

**02.20 Helferstunden**
*** Bedarfsposition ohne GB
Helferstunden wie vor.
Menge: 1,000 h
